# PRECIOS IDDERO 2024.06

- Propiedad del archivo: CYPE INGENIEROS, S.A.
- Formato: FIEBDC-3/2004
- Programa: ARQUIMEDES
- Tipo: presupuesto
- Comentario: Presupuesto
- Fecha de los precios: 12/08/2020
- Divisa: EUR
- IVA: 21 %
- Código: PRECIOS_IDDERO_NOV_2023

## PTVER PANTALLAS TÁCTILES IDDERO VERSO (18/08/2020)

### PTVERSO IDDERO VERSO 2 (18/08/2020)
Importe: 748
IDDERO VERSO

**VERSO2-W** ud Pantalla táctil Iddero VERSO 2 de 4,3", acabado GLASS BLANCO (material)
1 ud × 374 = 374.00
Pantalla táctil capacitiva Iddero VERSO 2 con display TFT de 4,3". Hasta 96 funciones de control organizadas en 12 páginas configurables + página de "favoritos" editable por el usuario final. Imágenes de fondo configurables en todas las páginas. Gestos táctiles. Programaciones horarias, escenas, alarmas, 2 termostatos independientes, 4 entradas multifunción. Sensor de temperatura integrado. Reloj (RTC) con batería. Conexión directa al bus KNX (TP1). Permite montaje vertical u horizontal. Instalación en caja de mecanismos estándar, o bien montaje enrasado con accesorio opcional E-F401. Acabado: GLASS BLANCO

**VERSO2-B** ud Pantalla táctil Iddero VERSO 2 de 4,3", acabado GLASS NEGRO (material)
1 ud × 374 = 374.00
Pantalla táctil capacitiva Iddero VERSO 2 con display TFT de 4,3". Hasta 96 funciones de control organizadas en 12 páginas configurables + página de "favoritos" editable por el usuario final. Imágenes de fondo configurables en todas las páginas. Gestos táctiles. Programaciones horarias, escenas, alarmas, 2 termostatos independientes, 4 entradas multifunción. Sensor de temperatura integrado. Reloj (RTC) con batería. Conexión directa al bus KNX (TP1). Permite montaje vertical u horizontal. Instalación en caja de mecanismos estándar, o bien montaje enrasado con accesorio opcional E-F401. Acabado: GLASS NEGRO

### PTVERIP IDDERO VERSO+IP 2 (18/08/2020)
Importe: 990
IDDERO VERSO+IP

**VERIP2-W** ud Pantalla táctil Iddero VERSO+IP 2 de 4,3" con conexión IP, acabado GLASS BLANCO (material)
1 ud × 495 = 495.00
Pantalla táctil capacitiva Iddero VERSO+IP 2 con display TFT de 4,3" y conexión IP. Hasta 96 funciones de control organizadas en 12 páginas configurables + página de "favoritos" editable por el usuario final. Imágenes de fondo configurables en todas las páginas. Gestos táctiles. Programaciones horarias, escenas, alarmas, 2 termostatos independientes, 4 entradas multifunción. Sensor de temperatura integrado. Reloj (RTC) con batería. Conexión directa al bus KNX (TP1). Control remoto desde smartphones y tablets. Permite montaje vertical u horizontal. Instalación en caja de mecanismos estándar, o bien montaje enrasado con accesorio opcional E-F401. Acabado: GLASS BLANCO

**VERIP2-B** ud Pantalla táctil Iddero VERSO+IP 2 de 4,3" con conexión IP, acabado GLASS NEGRO (material)
1 ud × 495 = 495.00
Pantalla táctil capacitiva Iddero VERSO+IP 2 con display TFT de 4,3" y conexión IP. Hasta 96 funciones de control organizadas en 12 páginas configurables + página de "favoritos" editable por el usuario final. Imágenes de fondo configurables en todas las páginas. Gestos táctiles. Programaciones horarias, escenas, alarmas, 2 termostatos independientes, 4 entradas multifunción. Sensor de temperatura integrado. Reloj (RTC) con batería. Conexión directa al bus KNX (TP1). Control remoto desde smartphones y tablets. Permite montaje vertical u horizontal. Instalación en caja de mecanismos estándar, o bien montaje enrasado con accesorio opcional E-F401. Acabado: GLASS NEGRO

### PTVERIND IDDERO VERSO INDOOR (24/10/2022)
Importe: 1190

**VERIND-W** Ud. Pantalla táctil Iddero VERSO INDOOR de 4,3" con conexión IP y función de videoportero, acabado GLASS BLANCO (material; 24/10/2022)
1 Ud. × 595 = 595.00
Pantalla táctil capacitiva Iddero VERSO INDOOR con display IPS de 4,3", conexión IP y función videoportero. Hasta 96 funciones de control organizadas en 12 páginas configurables + página de "favoritos" editable por el usuario final. Imágenes de fondo configurables en todas las páginas. Gestos táctiles. Programaciones horarias, escenas, alarmas, 2 termostatos independientes, 4 entradas multifunción. Reloj (RTC) con batería. Conexión directa al bus KNX (TP1). Control remoto desde smartphones y tablets. Función videoportero compatible con los principales videoporteros SIP del mercado. Altavoces estéreo y micrófono integrados. Visualización de cámaras IP en pantalla. Permite montaje vertical u horizontal. Instalación en caja de mecanismos estándar. Acabado: GLASS BLANCO

**VERIND-B** Ud. Pantalla táctil Iddero VERSO INDOOR de 4,3" con conexión IP y función de videoportero, acabado GLASS NEGRO (material; 24/10/2022)
1 Ud. × 595 = 595.00
Pantalla táctil capacitiva Iddero VERSO INDOOR con display IPS de 4,3", conexión IP, y función videoportero. Hasta 96 funciones de control organizadas en 12 páginas configurables + página de "favoritos" editable por el usuario final. Imágenes de fondo configurables en todas las páginas. Gestos táctiles. Programaciones horarias, escenas, alarmas, 2 termostatos independientes, 4 entradas multifunción. Reloj (RTC) con batería. Conexión directa al bus KNX (TP1). Control remoto desde smartphones y tablets. Función videoportero compatible con los principales videoporteros SIP del mercado. Altavoces estéreo y micrófono integrados. Visualización de cámaras IP en pantalla. Permite montaje vertical u horizontal. Instalación en caja de mecanismos estándar. Acabado: GLASS NEGRO

### PTVERKIT KITS (18/08/2020)
Importe: 2400

**KIT-VERSO2-W** ud Kit de demostración Iddero VERSO 2 BLANCO (material)
1 ud × 520 = 520.00
Kit de demostración de Iddero VERSO 2. Incluye pantalla táctil Iddero VERSO 2 en acabado GLASS BLANCO, fuente de alimentación KNX PS-K640v2 (640 mA, con salida de alimentación auxiliar), cable de programación USB, soporte de sobremesa y maletín.

**KIT-VERSO2-B** ud Kit de demostración Iddero VERSO 2 NEGRO (material)
1 ud × 520 = 520.00
Kit de demostración de Iddero VERSO 2. Incluye pantalla táctil Iddero VERSO 2 en acabado GLASS NEGRO, fuente de alimentación KNX PS-K640v2 (640 mA, con salida de alimentación auxiliar), cable de programación USB, soporte de sobremesa y maletín.

**KIT-VERIP2-W** Ud. Kit de demostración Iddero VERSO+IP 2 BLANCO (material; 24/10/2022)
1 Ud. × 680 = 680.00
Kit de demostración de Iddero VERSO+IP 2. Incluye pantalla táctil Iddero VERSO+IP 2 en acabado GLASS BLANCO, fuente de alimentación KNX PS-K640v2 (640 mA, con salida de alimentación auxiliar), cable de programación USB, adaptador RJ45, soporte de sobremesa y maletín.

**KIT-VERIP2-B** Ud. Kit de demostración Iddero VERSO+IP 2 NEGRO (material; 24/10/2022)
1 Ud. × 680 = 680.00
Kit de demostración de Iddero VERSO+IP 2. Incluye pantalla táctil Iddero VERSO+IP 2 en acabado GLASS NEGRO, fuente de alimentación KNX PS-K640v2 (640 mA, con salida de alimentación auxiliar), cable de programación USB, adaptador RJ45, soporte de sobremesa y maletín.

### PTVERACC ACCESORIOS (18/08/2020)
Importe: 77

**E-C466** ud Caja de mecanismos universal para instalación de Iddero VERSO 2, VERSO+IP 2 y VERSO INDOOR (material)
1 ud × 3 = 3.00
Caja de mecanismos universal para instalación de Iddero VERSO 2, VERSO+IP 2 y VERSO INDOOR. Dimensiones: 65 x 65 x 40 mm (largo x alto x fondo).

**E-C456** ud Caja de mecanismos universal para instalación de Iddero VERSO 2, VERSO+IP 2 y VERSO INDOOR en paredes de cartón-yeso (material)
1 ud × 5 = 5.00
Caja de mecanismos universal para instalación de Iddero VERSO 2, VERSO+IP 2 y VERSO INDOOR en paredes de tabique hueco (cartón-yeso o equivalente). Diámetro 68 mm, fondo 46 mm.

**E-F401** ud Adaptador para montaje enrasado de Iddero VERSO 2 y VERSO+IP 2 (material)
1 ud × 49 = 49.00
Adaptador para montaje enrasado de Iddero VERSO 2 y VERSO+IP 2 en paredes de tabique hueco (cartón-yeso o equivalente).

| Código | Ud | Descripción | Cantidad | Precio | Importe |
|---|---|---|---|---|---|
| E-KUSB1 | ud | Cable de programación USB para Iddero VERSO 2, VERSO+IP 2 y VERSO INDOOR (material) | 1 | 8 | 8.00 |
| E-KVERJ45 | ud | Adaptador RJ45 para Iddero VERSO+IP 2 y VERSO INDOOR (material) | 1 | 12 | 12.00 |

## PTHCX PANTALLAS TÁCTILES IDDERO HC3 / HC3L (18/08/2020)

### PTHC3 HC3 (18/08/2020)
Importe: 5285

**HC3-KNX-GW** ud Pantalla táctil HC3-KNX 7" con conexión IP y función videoportero, acabado GLASS BLANCO (material)
1 ud × 1150 = 1150.00
Pantalla táctil capacitiva HC3-KNX con display TFT de 7", conexión IP y función videoportero. Navegación gráfica a través de planos. Hasta 512 páginas de control configurables (más de 4000 funciones). Programaciones horarias, escenas editables por el usuario final, alarmas, simulación de presencia, notificaciones, funciones lógicas, 4 termostatos independientes, 4 entradas multifunción. Reloj (RTC) con batería. Conexión directa al bus KNX (TP1). Control remoto desde smartphones y tablets. Función videoportero compatible con los principales videoporteros SIP del mercado. Altavoces estéreo y micrófono digital integrados. Visualización de cámaras IP en pantalla. Requiere caja de empotrar E-C557. Incluye fuente de alimentación para carril DIN. Acabado: GLASS BLANCO

**HC3-KNX-GB** ud Pantalla táctil HC3-KNX 7" con conexión IP y función videoportero, acabado GLASS NEGRO (material)
1 ud × 1150 = 1150.00
Pantalla táctil capacitiva HC3-KNX con display TFT de 7", conexión IP y función videoportero. Navegación gráfica a través de planos. Hasta 512 páginas de control configurables (más de 4000 funciones). Programaciones horarias, escenas editables por el usuario final, alarmas, simulación de presencia, notificaciones, funciones lógicas, 4 termostatos independientes, 4 entradas multifunción. Reloj (RTC) con batería. Conexión directa al bus KNX (TP1). Control remoto desde smartphones y tablets. Función videoportero compatible con los principales videoporteros SIP del mercado. Altavoces estéreo y micrófono digital integrados. Visualización de cámaras IP en pantalla. Requiere caja de empotrar E-C557. Incluye fuente de alimentación para carril DIN. Acabado: GLASS NEGRO

**HC3-KNX-CW** ud Pantalla táctil HC3-KNX 7" con conexión IP y función videoportero, acabado CLASSIC BLANCO (material)
1 ud × 995 = 995.00
Pantalla táctil capacitiva HC3-KNX con display TFT de 7", conexión IP y función videoportero. Navegación gráfica a través de planos. Hasta 512 páginas de control configurables (más de 4000 funciones). Programaciones horarias, escenas editables por el usuario final, alarmas, simulación de presencia, notificaciones, funciones lógicas, 4 termostatos independientes, 4 entradas multifunción. Reloj (RTC) con batería. Conexión directa al bus KNX (TP1). Control remoto desde smartphones y tablets. Función videoportero compatible con los principales videoporteros SIP del mercado. Altavoces estéreo y micrófono digital integrados. Visualización de cámaras IP en pantalla. Requiere caja de empotrar E-C557. Incluye fuente de alimentación para carril DIN. Acabado: CLASSIC BLANCO

**HC3-KNX-CB** ud Pantalla táctil HC3-KNX 7" con conexión IP y función videoportero, acabado CLASSIC NEGRO (material)
1 ud × 995 = 995.00
Pantalla táctil capacitiva HC3-KNX con display TFT de 7", conexión IP y función videoportero. Navegación gráfica a través de planos. Hasta 512 páginas de control configurables (más de 4000 funciones). Programaciones horarias, escenas editables por el usuario final, alarmas, simulación de presencia, notificaciones, funciones lógicas, 4 termostatos independientes, 4 entradas multifunción. Reloj (RTC) con batería. Conexión directa al bus KNX (TP1). Control remoto desde smartphones y tablets. Función videoportero compatible con los principales videoporteros SIP del mercado. Altavoces estéreo y micrófono digital integrados. Visualización de cámaras IP en pantalla. Requiere caja de empotrar E-C557. Incluye fuente de alimentación para carril DIN. Acabado: CLASSIC NEGRO

**HC3-KNX-CG** ud Pantalla táctil HC3-KNX 7" con conexión IP y función videoportero, acabado CLASSIC GRIS (material)
1 ud × 995 = 995.00
Pantalla táctil capacitiva HC3-KNX con display TFT de 7", conexión IP y función videoportero. Navegación gráfica a través de planos. Hasta 512 páginas de control configurables (más de 4000 funciones). Programaciones horarias, escenas editables por el usuario final, alarmas, simulación de presencia, notificaciones, funciones lógicas, 4 termostatos independientes, 4 entradas multifunción. Reloj (RTC) con batería. Conexión directa al bus KNX (TP1). Control remoto desde smartphones y tablets. Función videoportero compatible con los principales videoporteros SIP del mercado. Altavoces estéreo y micrófono digital integrados. Visualización de cámaras IP en pantalla. Requiere caja de empotrar E-C557. Incluye fuente de alimentación para carril DIN. Acabado: CLASSIC GRIS

### PTHC3L HC3L (18/08/2020)
Importe: 8400

**HC3L-KNX-GW** ud Pantalla táctil HC3L-KNX 10,1" con conexión IP y función videoportero, acabado GLASS BLANCO (material)
1 ud × 1800 = 1800.00
Pantalla táctil capacitiva HC3L-KNX con display IPS de 10,1", conexión IP y función videoportero. Navegación gráfica a través de planos. Hasta 512 páginas de control configurables (más de 4000 funciones). Programaciones horarias, escenas editables por el usuario final, alarmas, simulación de presencia, notificaciones, funciones lógicas, 4 termostatos independientes, 4 entradas multifunción. Reloj (RTC) con batería. Conexión directa al bus KNX (TP1). Control remoto desde smartphones y tablets. Función videoportero compatible con los principales videoporteros SIP del mercado. Altavoces estéreo y micrófono digital integrados. Visualización de cámaras IP en pantalla. Requiere caja de empotrar E-C620. Incluye fuente de alimentación para carril DIN. Acabado: GLASS BLANCO

**HC3L-KNX-GB** ud Pantalla táctil HC3L-KNX 10,1" con conexión IP y función videoportero, acabado GLASS NEGRO (material)
1 ud × 1800 = 1800.00
Pantalla táctil capacitiva HC3L-KNX con display IPS de 10,1", conexión IP y función videoportero. Navegación gráfica a través de planos. Hasta 512 páginas de control configurables (más de 4000 funciones). Programaciones horarias, escenas editables por el usuario final, alarmas, simulación de presencia, notificaciones, funciones lógicas, 4 termostatos independientes, 4 entradas multifunción. Reloj (RTC) con batería. Conexión directa al bus KNX (TP1). Control remoto desde smartphones y tablets. Función videoportero compatible con los principales videoporteros SIP del mercado. Altavoces estéreo y micrófono digital integrados. Visualización de cámaras IP en pantalla. Requiere caja de empotrar E-C620. Incluye fuente de alimentación para carril DIN. Acabado: GLASS NEGRO

**HC3L-KNX-CW** ud Pantalla táctil HC3L-KNX 10,1" con conexión IP y función videoportero, acabado CLASSIC BLANCO (material)
1 ud × 1600 = 1600.00
Pantalla táctil capacitiva HC3L-KNX con display IPS de 10,1", conexión IP y función videoportero. Navegación gráfica a través de planos. Hasta 512 páginas de control configurables (más de 4000 funciones). Programaciones horarias, escenas editables por el usuario final, alarmas, simulación de presencia, notificaciones, funciones lógicas, 4 termostatos independientes, 4 entradas multifunción. Reloj (RTC) con batería. Conexión directa al bus KNX (TP1). Control remoto desde smartphones y tablets. Función videoportero compatible con los principales videoporteros SIP del mercado. Altavoces estéreo y micrófono digital integrados. Visualización de cámaras IP en pantalla. Requiere caja de empotrar E-C620. Incluye fuente de alimentación para carril DIN. Acabado: CLASSIC BLANCO

**HC3L-KNX-CB** ud Pantalla táctil HC3L-KNX 10,1" con conexión IP y función videoportero, acabado CLASSIC NEGRO (material)
1 ud × 1600 = 1600.00
Pantalla táctil capacitiva HC3L-KNX con display IPS de 10,1", conexión IP y función videoportero. Navegación gráfica a través de planos. Hasta 512 páginas de control configurables (más de 4000 funciones). Programaciones horarias, escenas editables por el usuario final, alarmas, simulación de presencia, notificaciones, funciones lógicas, 4 termostatos independientes, 4 entradas multifunción. Reloj (RTC) con batería. Conexión directa al bus KNX (TP1). Control remoto desde smartphones y tablets. Función videoportero compatible con los principales videoporteros SIP del mercado. Altavoces estéreo y micrófono digital integrados. Visualización de cámaras IP en pantalla. Requiere caja de empotrar E-C620. Incluye fuente de alimentación para carril DIN. Acabado: CLASSIC NEGRO

**HC3L-KNX-CG** ud Pantalla táctil HC3L-KNX 10,1" con conexión IP y función videoportero, acabado CLASSIC GRIS (material)
1 ud × 1600 = 1600.00
Pantalla táctil capacitiva HC3L-KNX con display IPS de 10,1", conexión IP y función videoportero. Navegación gráfica a través de planos. Hasta 512 páginas de control configurables (más de 4000 funciones). Programaciones horarias, escenas editables por el usuario final, alarmas, simulación de presencia, notificaciones, funciones lógicas, 4 termostatos independientes, 4 entradas multifunción. Reloj (RTC) con batería. Conexión directa al bus KNX (TP1). Control remoto desde smartphones y tablets. Función videoportero compatible con los principales videoporteros SIP del mercado. Altavoces estéreo y micrófono digital integrados. Visualización de cámaras IP en pantalla. Requiere caja de empotrar E-C620. Incluye fuente de alimentación para carril DIN. Acabado: CLASSIC GRIS

### PTHCXACC ACCESORIOS (18/08/2020)
Importe: 47

**E-C557A** ud Caja de empotrar para instalación de Iddero HC3-KNX (material)
1 ud × 10 = 10.00
Caja de empotrar para instalación de Iddero HC3-KNX. Dimensiones: 200 x 130 x 60 mm (largo x alto x fondo).

**E-C557B** Ud. Caja de empotrar con tapa para instalación de Iddero HC3-KNX (08/07/2024)
1 Ud. × 12 = 12.00
Caja de empotrar con tapa para instalación de Iddero HC3-KNX. Dimensiones: 200 x 130 x 60 mm (largo x alto x fondo).

**E-C620** ud Caja de empotrar para instalación de Iddero HC3L-KNX (material)
1 ud × 25 = 25.00
Caja de empotrar para instalación de Iddero HC3L-KNX. Dimensiones: 275 x 186 x 56 mm (largo x alto x fondo).

## HSER HOME SERVER (18/08/2020)
HOME SERVERS

### HSER1 IDDERO HOME SERVER (20/08/2020)
Importe: 640

**DW-SER1-KNX** ud Servidor compacto para control de la instalación desde smartphones y tablets (material)
1 ud × 640 = 640.00
Servidor compacto para el control y monitorización de instalaciones KNX desde smartphones y tablets, o desde cualquier dispositivo equipado con un navegador web. Navegación gráfica a través de planos. Hasta 512 páginas de control configurables (más de 4000 funciones). Programaciones horarias, escenas editables por el usuario final, alarmas, simulación de presencia, notificaciones, funciones lógicas, 4 termostatos independientes, 8 entradas multifunción. Reloj (RTC) con batería. Conexión directa al bus KNX (TP1). Montaje en carril DIN. Incluye fuente de alimentación para carril DIN.

## EXP EXPANSIÓN (18/08/2020)

### EXPGSM MÓDULO DE EXPANSIÓN GSM (18/08/2020)
Importe: 250
SONDAS DE TEMPERATURA

**DW-GSM** ud Módulo de expansión GSM (material)
1 ud × 250 = 250.00
Módulo de expansión GSM para pantallas táctiles Iddero HC3-KNX / HC3L-KNX e Iddero HOME SERVER. Control remoto a la instalación desde teléfono móvil mediante mensajes SMS o llamadas perdidas. Notificaciones de alarmas y eventos por SMS. Montaje en carril DIN.

### EXPTS SONDAS DE TEMPERATURA (18/08/2020)
Importe: 118

**TS-N1PB** ud Sonda de temperatura externa (material)
1 ud × 20 = 20.00
Sonda de temperatura externa con cable de 1,5m para pantallas táctiles Iddero HC3-KNX / HC3L-KNX, Iddero VERSO 2 / VERSO+IP 2 / VERSO INDOOR e Iddero HOME SERVER.

**TS-GLASS-W** Ud. Sonda de temperatura con frontal de cristal, acabado GLASS BLANCO (08/07/2024)
1 Ud. × 49 = 49.00
Sonda de temperaturacon frontal de cristal para montaje en pared, en caja de mecanismos estándar. Compatible con pantallas táctiles Iddero HC3-KNX / HC3L-KNX, Iddero VERSO 2 / VERSO+IP 2 / VERSO INDOOR e Iddero HOME SERVER. Acabado: GLASS BLANCO

**TS-GLASS-B** Ud. Sonda de temperatura con frontal de cristal, acabado GLASS NEGRO (08/07/2024)
1 Ud. × 49 = 49.00
Sonda de temperatura con frontal de cristal para montaje en pared, en caja de mecanismos estándar. Compatible con pantallas táctiles Iddero HC3-KNX / HC3L-KNX, Iddero VERSO 2 / VERSO+IP 2 / VERSO INDOOR e Iddero HOME SERVER. Acabado: GLASS NEGRO

## SYS SISTEMA (18/08/2020)

### SYSPS FUENTES ALIMENTACIÓN KNX (18/08/2020)
Importe: 100

**PS-K640v2** ud Fuente de alimentación KNX de 640 mA con salida auxiliar de 30 VDC (material)
1 ud × 100 = 100.00
Fuente de alimentación KNX ultra-compacta de 640 mA con salida auxiliar de 30 VDC. Incorpora LEDs de estado y pulsador RESET. Montaje en carril DIN.

## VAR VARIOS (18/08/2020)
ACCESORIOS

### VARPS FUENTES DE ALIMENTACIÓN CONVENCIONALES (18/08/2020)
Importe: 86

**E-PSU1512** ud Fuente de alimentación 12 VDC / 1 A para carril DIN (material)
1 ud × 38 = 38.00
Fuente de alimentación 12 VDC / 1 A (12 W) para carril DIN

**E-PSU3012** ud Fuente de alimentación 12 VDC / 2 A para carril DIN (material)
1 ud × 48 = 48.00
Fuente de alimentación 12 VDC / 2 A (24 W) para carril DIN
